# Poststraße 20 Luckenwalde
Angebotsaufforderung (GAEB DA XML 3.2, DA83)
Währung: EUR
Erstellt mit: CaliforniaX by G&W Software AG, CaliforniaX V25.1.03, 13.07.2026

## 1 Abbruch, Erd- u. Leitungsbau
Datum: 13.07.2026

### 1 Herrichten und Erschließen KG 200

#### 1.1 Herrichten KG 210

##### 1.1.1 Sicherungsmaßnahmen KG 211

**1.1.1.1 Schutz von Bäumen DIN 18920, StU über 20-100 cm**
Schutz gegen mechanische Schäden für Bäume,
Stammschutz durch 50 mm dicken Bohlenmantel einschl. Polsterung gegen den Baum, herstellen,
an vom AG bezeichneten Bäumen im Baustellenbereich.
Polster zwischen Bohlen und Stamm anbringen,
Mindestabstand vom Stamm 10 cm,
während der Bauzeit vorhalten. Der Baumschutz wird von dem Folgegewerk übernommen.
Stammumfang in 1 m Höhe gemessen
Baum Nr. 8 und 17
Menge: 2,000 St

**1.1.1.2 Schutz von Bäumen DIN 18920, StU über 100-150 cm**
Schutz gegen mechanische Schäden für Bäume,
Stammschutz durch 50 mm dicken Bohlenmantel einschl. Polsterung gegen den Baum, herstellen,
an vom AG bezeichneten Bäumen im Baustellenbereich.
Polster zwischen Bohlen und Stamm anbringen,
Mindestabstand vom Stamm 10 cm,
während der Bauzeit vorhalten. Der Baumschutz wird von dem Folgegewerk übernommen.
Stammumfang in 1 m Höhe gemessen
Baum Nr. 2, 4, 5, 15 und Linde Grundstück Kita Menschenskinder
Menge: 5,000 St

**1.1.1.3 Schutz von Bäumen DIN 18920, StU über 150-200 cm**
Schutz gegen mechanische Schäden für Bäume,
Stammschutz durch 50 mm dicken Bohlenmantel einschl. Polsterung gegen den Baum, herstellen,
an vom AG bezeichneten Bäumen im Baustellenbereich.
Polster zwischen Bohlen und Stamm anbringen,
Mindestabstand vom Stamm 10 cm,
während der Bauzeit vorhalten. Der Baumschutz wird von dem Folgegewerk übernommen.
Stammumfang in 1 m Höhe gemessen
Baum Nr. 11 und 20
Menge: 2,000 St

**1.1.1.4 Schutz von Bäumen DIN 18920, StU über 200-250 cm**
Schutz gegen mechanische Schäden für Bäume,
Stammschutz durch 50 mm dicken Bohlenmantel einschl. Polsterung gegen den Baum, herstellen,
an vom AG bezeichneten Bäumen im Baustellenbereich.
Polster zwischen Bohlen und Stamm anbringen,
Mindestabstand vom Stamm 10 cm,
während der Bauzeit vorhalten. Der Baumschutz wird von dem Folgegewerk übernommen.
Stammumfang in 1 m Höhe gemessen
Baum Nr. 1, 3 und 6
Menge: 3,000 St

**1.1.1.5 Schutz von Bäumen DIN 18920, StU über 250-300 cm**
Schutz gegen mechanische Schäden für Bäume,
Stammschutz durch 50 mm dicken Bohlenmantel einschl. Polsterung gegen den Baum, herstellen,
an vom AG bezeichneten Bäumen im Baustellenbereich.
Polster zwischen Bohlen und Stamm anbringen,
Mindestabstand vom Stamm 10 cm,
während der Bauzeit vorhalten. Der Baumschutz wird von dem Folgegewerk übernommen.
Stammumfang in 1 m Höhe gemessen
Baum Nr. 12
Menge: 2,000 St

##### 1.1.2 Abbruchmaßnahmen KG 212

**1.1.2.1 bituminös gebundene Asphaltdeck- und tragschicht abbrechen**
Art/Umfang Abbruch-/Rückbaumaßnahme: Totalabbruch
Wichte [kN/m3] Abbruchstoff: 15
Arbeitsbereich Straßen-/Wegebau: Fläche des ruhenden Verkehrs
Asphaltdeckschicht/-schutzschicht: Asphaltdeckschicht aus Asphaltbeton und Asphalttragschicht
Schadstoffbelastung Baustoff: nicht schadstoffbelastet
Gefährlichkeit Abfall: nicht gefährlich
Arbeitsflächenaufteilung: ohne Angabe
Tiefenbereich [cm]: über 8 bis 10
Flächennachbehandlung: reinigen, nicht festhaftende Schicht lösen
Anforderung Abbruchverfahren: staubarm
Sortierung aufgenommener Stoffe: sammeln und zwischenlagern
Verbleib Stoffe: auf der Baustelle lagern
Abrechnungseinheit: m2
Mengenermittlung: nach Aufmaß
Menge: 1635,000 m2

**1.1.2.2 bituminös gebundene Asphaltdeckschicht abbrechen**
Art/Umfang Abbruch-/Rückbaumaßnahme: Totalabbruch
Wichte [kN/m3] Abbruchstoff: 15
Arbeitsbereich Straßen-/Wegebau: Fläche des ruhenden Verkehrs
Asphaltdeckschicht/-schutzschicht: Asphaltdeckschicht aus Asphaltbeton
Schadstoffbelastung Baustoff: nicht schadstoffbelastet
Gefährlichkeit Abfall: nicht gefährlich
Arbeitsflächenaufteilung: ohne Angabe
Tiefenbereich [cm]: über 4 bis 6
Flächennachbehandlung: reinigen, nicht festhaftende Schicht lösen
Anforderung Abbruchverfahren: staubarm
Sortierung aufgenommener Stoffe: sammeln und zwischenlagern
Verbleib Stoffe: auf der Baustelle lagern
Abrechnungseinheit: m2
Mengenermittlung: nach Aufmaß
Menge: 500,000 m2

**1.1.2.3 Kleinsteinpflaster Granit aufnehmen, laden, transportieren und im Baustellenbereich zwischenlagern**
Abbruch des Pflasterbelages unter Asphaltdeckschicht,
aus Naturstein-Kleinpflaster,
Granit und Basalt
Dicke 100 mm,
ohne Bettung/Fundament,
in Platzflächen,
im Rahmen einer Totalabbruchmaßnahme,
Wichte des Abbruchstoffes DIN EN 1991-1-1 25 kN/m3,
Geräteeinsatz ist möglich,
aufgenommenes Granit-Kleinpflaster im Baustellenbereich zwischenlagern.
Mengenermittlung nach Aufmaß.
Menge: 500,000 m2

**1.1.2.4 Betonpflaster und -platten abbrechen, laden, transportieren und im Baustellenbereich zwischenlagern**
Beton- Pflaster und - Gehwegplatten, D = 8 und 5 cm abbrechen,
aufgenommene Stoffe sammeln und zwischenlagern.
Mengenermittlung nach Aufmaß,
Menge: 75,000 m2

**1.1.2.5 Bodenpl. Beton abbrechen nicht schadstoffbelastet D 20 cm Geräteeinsatz mgl. Stoffe zerkleinern, laden, transportieren und zwischenlagern**
Gegenstand Abbruch: Bodenplatte
Art/Umfang Abbruch-/Rückbaumaßnahme: Totalabbruch
Baustoff, Bauteil: Beton
Einteilung Beton nach Rohdichte/Verwendung: Normalbeton
Angaben zur Festigkeitsklasse Beton: nach Prüfung
Schadstoffbelastung Baustoff: nicht schadstoffbelastet
Gefährlichkeit Abfall: nicht gefährlich
Oberflächenausführung Wand/aufgehendes Bauteil/Decke: ohne Bekleidungen bzw. Beläge und Beschichtungen
Dicke [cm] Abbruchbauteil: 20,000 cm
Technologie Abbrucharbeiten: Geräteeinsatz möglich
Zusätzliche Anforderungen Abbruch-/Rückbauarbeiten: ohne Einschränkung
Ausführungsort: im Freien
Zerkleinerung Abbruchstoffe: mit Zerkleinerung
Länge/Längenbereich [cm] Kante: bis 45
Sortierung aufgenommener Stoffe: sammeln
Verbleib Stoffe: auf der Baustelle lagern
Abrechnungseinheit: m2
Mengenermittlung: nach Aufmaß
Menge: 66,500 m2

**1.1.2.6 Kleinsteinpflaster Granit aufnehmen, laden, transportieren und im Baustellenbereich für Wiedereinbau lagern**
Naturstein-Kleinpflaster aufnehmen
Granit
Dicke 100 mm,
ohne Bettung/Fundament,
in Teilflächen,
aufgenommenes Granit-Kleinpflaster im Baustellenbereich für Folgegewerke zwischenlagern.
Mengenermittlung nach Aufmaß.
Menge: 7,000 m2

**1.1.2.7 Kies (Kiestraufe), D 15 cm aufnehmen laden, transportieren und im Baustellenbereich für Wiedereinbau lagern**
Kies (Kiestraufe) in Teilflächen aufnehmen, D 15 cm
aufgenommenes Material im Baustellenbereich für Folgegewerke zwischenlagern.
Mengenermittlung nach Aufmaß.
Menge: 2,000 m3

**1.1.2.8 Sandfläche D 30 cm aufnehmen, zum Wiedereinbau zwischenlagern**
Sandfläche aufnehmen
Dicke der Befestigung 30 cm,
anfallende Stoffe laden, transportieren und im Baustellenbereich zwischenlagern.
Menge: 121,000 m3

**1.1.2.9 Bordstein Beton abbrechen B 50-100mm H 200-300mm 25kN/m3 Geräteeinsatz mgl. laden transp. LKW AN entsorgen**
Abbruch des Bordsteins aus Beton,
Bereich befestigte Flächen und Baumscheiben,
im Rahmen einer Teilabbruchmaßnahme,
B 50-100mm,
H 200-300mm,
einschl. Fundament aus Beton und zweiseitige Rückenstütze,
Bettungsdicke 20 cm,
Dicke der Rückenstütze 10 cm,
Wichte des Abbruchstoffes DIN EN 1991-1-1 25 kN/m3,
Geräteeinsatz ist möglich,
aufgenommene Stoffe sammeln und zwischenlagern.
Die Entsorgung wird gesondert vergütet.
Mengenermittlung nach Aufmaß,
Menge: 90,000 m

**1.1.2.10 Bordstein Granit aufnehmen B 50-100mm H 200-300mm Geräteeinsatz mgl. säubern und seitlich für Wiedereinbau lagern.**
Abbruch des Bordsteins aus Granit,
Bereich Baumscheiben
im Rahmen einer Teilabbruchmaßnahme,
B 50-100mm,
H 200-300mm,
einschl. Fundament aus Beton und zweiseitige Rückenstütze,
Bettungsdicke 20 cm,
Dicke der Rückenstütze 10 cm,
Wichte des Abbruchstoffes DIN EN 1991-1-1 25 kN/m3,
Geräteeinsatz ist möglich,
Granitborde im Baustellen für einen Wiedereinbau durch Folgegewerke zwischenlagern.
Restliche Stoffe sammeln und zwischenlagern.
Die Entsorgung wird gesondert vergütet.
Mengenermittlung nach Aufmaß,
Menge: 20,000 m

**1.1.2.11 Vorhandene Mauer aus Ziegelsteinen, inkl. Teil-Fundament, bis 50 cm Tiefe im Hortbereich /Grundstück Grabenstraße 33, H ca. 180 cm, D 24 cm, abbrechen, Geräteeinsatz mgl. Stoffe zerkleinern, zwischenlagern**
Gegenstand Abbruch: Freistehende Wand
Art/Umfang Abbruch-/Rückbaumaßnahme: Totalabbruch, im Bereich der herzustellenden Baustraße zusätzlich das Fundament bis zu einer Tiefe von 50 cm
Mauerwerk: Mauerwerk
Baustoff, Bauteil: Mauerziegel
Schadstoffbelastung Baustoff: nicht schadstoffbelastet
Gefährlichkeit Abfall: nicht gefährlich
Dicke [cm] Abbruchbauteil: 24,000 cm
Wichte [kN/m3] Abbruchstoff: 15
Technologie Abbrucharbeiten: Geräteeinsatz möglich
Anforderung Abbruchverfahren: staubarm
Zusätzliche Anforderungen Abbruch-/Rückbauarbeiten: ohne Einschränkung
Arbeitshöhenbereich [m]: bis 2
Zerkleinerung Abbruchstoffe: mit Zerkleinerung
Länge/Längenbereich [cm] Kante: bis 45
Sortierung aufgenommener Stoffe: sammeln
Verbleib Stoffe: auf der Baustelle lagern
Abrechnungseinheit: m3
Menge: 20,560 m3

**1.1.2.12 Vorhandene Mauer aus Kalksandsteinen, inkl. 1 St. Pfeiler und Teil-Fundament, bis 50 cm Tiefe an der Grabenstraße 33, H ca. 180 cm, D 24 cm, bewehrt, abbrechen, Geräteeinsatz mgl. Stoffe zerkleinern, zwischenlagern**
Gegenstand Abbruch: Freistehende Wand
Art/Umfang Abbruch-/Rückbaumaßnahme: Totalabbruch, im Bereich der herzustellenden Baustraße und Gehwegüberfahrt zusätzlich das Fundament bis zu einer Tiefe von 50 cm
Mauerwerk: Mauerwerk inkl. Metallabdeckung
Baustoff, Bauteil: Kalksandstein
Schadstoffbelastung Baustoff: nicht schadstoffbelastet
Gefährlichkeit Abfall: nicht gefährlich
Oberflächenausführung Wand/aufgehendes Bauteil/Decke: ohne Bekleidungen bzw. Beläge und Beschichtungen
Dicke [cm] Abbruchbauteil: 24,000 cm
Technologie Abbrucharbeiten: Geräteeinsatz möglich
Anforderung Abbruchverfahren: staubarm
Zusätzliche Anforderungen Abbruch-/Rückbauarbeiten: ohne Einschränkung
Arbeitshöhenbereich [m]: bis 2
Zerkleinerung Abbruchstoffe: mit Zerkleinerung
Länge/Längenbereich [cm] Kante: bis 45
Sortierung aufgenommener Stoffe: sammeln
Verbleib Stoffe: auf der Baustelle lagern
Abrechnungseinheit: m3
Mengenermittlung: Wiegekarten und Lieferscheine
Menge: 5,818 m3

**1.1.2.13 Holzterrasse abbrechen Geräteeinsatz mgl. laden transp. LKW AN und bauseits zwischenlagern**
Abbruch Holzterrasse, inkl. Stelzlager und Unterkonstruktion aus Holz

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
im Rahmen einer Totalabbruchmaßnahme,
anfallende Stoffe getrennt sammeln und zwischenlagern.
Die Aufnahme des Spielsandes und der Stahlpfosten werden gesondert vergütet.
Mengenermittlung nach Aufmaß.
Menge: 95,000 m2

**1.1.2.14 Vorh. Spielplatzgerät inkl. Holzeinfassung abbrechen Geräteeinsatz mgl. laden transp. LKW AN und bauseits zwischenlagern**
Abbruch Spielplatzgerät, Einfassung, ca. 30 m und Stufen (Holzschwellen) ca. 17,50 m
aus Holz,

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
im Rahmen einer Totalabbruchmaßnahme,
inkl. Pfostenfundamente aus unbewehrtem Beton (30/30/80cm),
anfallende Stoffe getrennt sammeln und zwischenlagern.
Die Aufnahme des Spielsandes und der Stahlpfosten werden gesondert vergütet.
Mengenermittlung nach Aufmaß.
Menge: 1,000 Psch

**1.1.2.15 Vorh. Spielplatzgerät, ausbauen, säubern und für Abholung durch Bauhof zwischenlagern**
Vorh. Spielplatzgerät:

1 St. Nestschaukel
1 St. Sonnensegel bestehend aus 4 St. Pfosten

ausbauen, säubern, für Abholung lagern, Spielgeräte ortsfest verankert, einschl. Fundament aus Beton ausbauen, Volumen Fundament über 0,25 bis 0,5 m3,

Alle Teile der Spielgeräte aufnehmen, säubern, sichern und nach Angaben der Bauleitung im Baustellenbereich zur Abholung lagern.
Fundament laden und transportieren. Die Entsorgung wird gesondert vergütet.
Menge: 2,000 St

**1.1.2.16 Vorh. Tischtennisplatte aufnehmen, transportieren (bis 100 m) und für Abholung durch Bauhof zwischenlagern**
Vorh. Tischtennisplatte aufnehmen, ca. 100 m transportieren und zwischenlagern
Menge: 1,000 St

**1.1.2.17 Pfosten Stahl, verschraubt an Holzeinfassung aufnehmen laden transp. LKW AN und bauseits zwischenlagern**
Aufnahme Stahlpfosten für Sonnensegel
aus Stahl,
Rundrohr, Durchmesser 5 cm,
Höhe ca. 3,00 m,
im Rahmen einer Totalabbruchmaßnahme,
anfallende Stoffe getrennt sammeln und zwischenlagern.

Mengenermittlung nach Aufmaß.
Menge: 3,000 St

**1.1.2.18 Pflanzkübel, 1x 1 m abbrechen Geräteeinsatz mgl. laden transp. LKW AN und bauseits zwischenlagern**
Abbruch Pflanzkübel/Hochbeete
aus Holz,
Maße: ca. 1,00 x 1,00 m
Höhe ca. 0,70 m,
im Rahmen einer Totalabbruchmaßnahme,
anfallende Stoffe getrennt sammeln und zwischenlagern.

Mengenermittlung nach Aufmaß.
Menge: 2,000 St

**1.1.2.19 Schacht-Teilabbruch, NW 1000mm, Schachttiefe bis 2,50 m, Abbruchtiefe 1,00 m**
Vorhandenen Schacht einschließlich Abdeckung, Ausgleichsringe und Konus vollständig ausbauen bzw. abbrechen,
Abbruchtiefe: 1,00m,
Schacht aus Mauerwerk und/oder Beton.
Lichte Weite des Schachtes 1.000 mm.
Schachttiefe ab OF Abdeckung bis Fließsohle bis 2,5 m.
Aufgenommene Stoffe sammeln und zwischenlagern.
Die Entsorgung wird gesondert vergütet.
Schacht nach Verschluss der Rohrleitungen fachgerecht mit Boden lagenweise verfüllen und verdichten,
Verschluss der Rohrleitungen wird separat vergütet.
2 St. Schächte RW
4 St. Schächte SW
1 St. Schacht - Fettabscheider
Menge: 7,000 St

**1.1.2.20 Verschluss von RW-Rohrleitung DN 150 bis DN 300**
Die Rohreitungen sind vom restlichen Netz zu trennen und an den Anschlüssen dauerhaft nach Wahl des AN zu verschließen.
Verplombung Rohrleitung DN 150 bis DN 300,
Zu- und Abläufe der Schächte der Vorposition.
Standorte: Kontrollschächte DN 1.000, Tiefe bis 2,50m
4 St. Zu- und Abläufe RW
13 St. Zu- und Abläufe SW
Menge: 17,000 St

**1.1.2.21 Demontage TW-Leitung (bis 1,00 m tief)**
Bereits vorhandene und nicht mehr benötigte Trinkwasserleitung sind vom restlichen Netz zu trennen, an den Anschlüssen dauerhaft nach Wahl des AN zu verschließen, fachgerecht zurückzubauen und die entstandenen Baugruben bzw. Baugräben sind lagenweise zu verfüllen und zu verdichten. (DPr 100%),
Trinkwasserleitung in einer Tiefe bis max. 1,00 m,
demontierte Materialien gehen in das Eigentum des AN über und sind durch ihn nachweispflichtig (Entsorgungsnachweis) zu entsorgen.
Menge: 20,000 m

**1.1.2.22 Demontage RW- und SW-Leitung (bis 2,00 m tief)**
Bereits vorhandene und nicht mehr benötigte Regenwasser- und Schmutzwasserleitung sind vom restlichen Netz zu trennen, an den Anschlüssen dauerhaft nach Wahl des AN zu verschließen, fachgerecht zurückzubauen und die entstandenen Baugruben bzw. Baugräben sind lagenweise zu verfüllen und zu verdichten. (DPr 100%),
Schmutzwasserleitung in einer Tiefe bis max. 2,00 m,
demontierte Materialien gehen in das Eigentum des AN über und sind durch ihn nachweispflichtig (Entsorgungsnachweis) zu entsorgen.
Menge: 20,000 m

**1.1.2.23 Demontage Erdkabel (bis 0,70 m tief)**
Bereits vorhandenes und nicht mehr benötigtes Beleuchtungskabel ist fachgerecht zurückzubauen und die entstandene Baugrube bzw. Baugraben ist lagenweise zu verfüllen und zu verdichten. (DPr 100%),
Kabel bis max. 5x25 mm² Alu- bzw. Kupferkabel  in einer Tiefe bis max. 0,70 m,
demontierte Materialien gehen in das Eigentum des AN über und sind durch ihn nachweispflichtig (Entsorgungsnachweis) zu entsorgen.
Menge: 60,000 m

**1.1.2.24 Zulage Erschwernis infolge von Einbauten**
Zulage Erschwernis für Abbrucharbeiten infolge von Einbauten
der Positionen 1.1.2.1 und 1.1.2.2
Kronentraufbereich ca. 930 qm
Bestandsgebäude ca. 140 qm
Mauern ca. 130 qm
Rettungstreppen ca. 50 qm
Menge: 1250,000 m2

##### 1.1.3 Herrichten der Geländeoberfläche KG 214

**1.1.3.1 Baum fällen, Wurzelstock roden, Durchm. 10-19cm**
Baum fällen,
als Einzelbaum,
Stammdurchmesser: 10 cm bis 19 cm,
Schnittstelle höchstens 15 cm über Gelände,
Baumhöhe 5 bis 10 m,
Wurzelstock roden,
Ausführung maschinell,
beim Roden ist Sprengen verboten,
alles Holz (Stammholz, Astwerk und Abfallholz),
laden, abfahren und entsorgen.
Benutzte Flächen und Wege entsprechend dem ursprünglichen Zustand gemäß herrichten.
Verunreinigungen sind zu beseitigen.
Die Sicherung des Fällbereiches ist vorzunehmen. Für Schäden an Personen oder Sachgütern haftet der Arbeitnehmer.
Baum Nr. 16, 17, 18, 19 und o.Nr.1
Menge: 5,000 St

**1.1.3.2 Gebüsch/ Hecke fällen, Wurzelstock roden, Höhe bis 3,5 m**
Gebüsch/ Hecke/ Baumjungwuchs fällen.
Gebüsch, Kletterpflanzen und Einzelgehölze, ein- und mehrstämmig,
Stammdurchmesser bis 10 cm,
Höhe bis 3,5 m,
Wurzelstock roden,
Ausführung maschinell,
beim Roden ist Sprengen verboten,
alles Holz (Stammholz, Astwerk und Abfallholz),
laden, abfahren und entsorgen.
Benutzte Flächen und Wege entsprechend dem ursprünglichen Zustand gemäß herrichten.
Verunreinigungen sind zu beseitigen.
Die Sicherung des Fällbereiches ist vorzunehmen. Für Schäden an Personen oder Sachgütern haftet der Arbeitnehmer.
1,50 m breiter Korridor an der rückwärtigen Wand der Turnhalle (Nachbargrundstück Poststraße 21)
Menge: 55,500 m2

### 2 Außenanlagen

#### 2.1 Geländeflächen KG 510

##### 2.1.1 Oberbodenarbeiten KG 511

**2.1.1.1 Oberboden abtragen seitl. lagern BG3a OH in Einzelflächen Abtrag-H 20-30cm**
Baustoff, Erdbau: Oberboden
Oberbodenarbeiten: profilgerecht abtragen und seitlich lagern
Arbeitsflächenaufteilung: in Einzelflächen
Anzahl Einzelflächen: 2 bis 4
Technologie Bodenaustausch: ohne Angabe
Bodengruppe - vegetationstechnische Zwecke: 3a (schwach bindig, sandig)
Anzahl Bodengruppen - bautechnische Zwecke: 1
Bodengruppe 1 - bautechnische Zwecke: OH (grob- bis gemischtkörniger Boden mit Beimengungen humoser Art)
Angaben zum Anteil Steine: ohne Angabe
Angaben zum Anteil Blöcke: ohne Angabe
Neigung Abtragfläche: geneigte und nichtgeneigte Flächen
Anteil [%] nichtgeneigter Fläche: 10
Neigungsverhältnis Restfläche: 1:1,5 bis 1:1
Höhenbereich [cm] Abtrag: über 20 bis 30
Mengenermittlung: nach Aufmaß an der Entnahmestelle
Abrechnungseinheit: m2
Menge: 1420,000 m2

**2.1.1.2 Oberboden sieben BG3a 20mm, Siebrückstände laden, transportieren und zwischenlagern**
Oberboden verunreinigt (Grasnarbe, Wurzeln, Steine, Laub, usw.),
im Baustellenbereich auf Miete lagernd,
sieben,
Bodengruppe 3a DIN 18915 (schwach bindiger, sandiger Boden),
eine Bodengruppe, Bodengruppe 1 OH DIN 18196 (grob- bis gemischtkörniger Boden mit Beimengungen humoser Art),
mit Trommelsiebanlage,
Siebmaschenweite 0/20 mm,
gesiebten Oberboden seitlich auf Miete setzen,
Siebrückstände, ca. 20-30 %, laden, transportieren und im Baustellenbereich zwischenlagern.
Mengenermittlung nach Aufmaß Miete gesiebter Oberboden.
Menge: 200,000 m3

**2.1.1.3 Ausschachten in Handarbeit OH**
Oberboden in Handarbeit ausschachten.
Diese Position kommt nur zur Anwendung, wenn kein Technikeinsatz möglich ist und wenn die Anordnung des AG vorliegt.
Abtragtiefe bis 20 cm,
Baumkronen ca. 170 qm
Mauer ca. 140 qm
Mengenermittlung nach Aufmaß an der Entnahmestelle.
Menge: 10,000 m3

##### 2.1.2 Bodenarbeiten KG 511

**2.1.2.1 Boden Versickerungsmulde lösen fördern lagern D 85 cm**
Baustoff, Erdbau: Boden
Bauteil, Erdbau: zukünftige Vegetationsfläche - Versickerungsmulde
Arbeitsbereich Aushub: nach Abtrag Asphaltdeck- und tragschicht
Bodenbewegungsarbeiten: lösen, laden, fördern und lagern
Förderweg [km]: 0,1
max. Tiefe [m] Abtrag: 0,85
Gefährlichkeit Abfall: nicht gefährlich
Schadstoffbelastung Baustoff: erhöhte elektr. Leitfähigkeit und Sulfat
Zuordnungskriterium Abfallstoff: gemäß Ersatzbaustoffverordnung 2023
Charakterisierung Bodenmaterial nach EBV: BM-F3 nach EBV 2023, Anlage 1, Tabelle 3
Homogenbereich: 1
Tiefe [m] Homogenbereich oberer Horizont: 0
Tiefe [m] Homogenbereich unterer Horizont: 1
Geotechnische Kategorie: GK 2
Anzahl Bodengruppen - bautechnische Zwecke: 1
Bodengruppe 1 - bautechnische Zwecke: SE (enggestufter Sand)
Organischer Masseanteil [%]: bis 3
Ausführungsunterlagen: ohne Angabe
Abrechnungseinheit: m3
Mengenermittlung: nach Abtragprofil
Anteil [%] Homogenbereich an Gesamtaushubmenge: 100,000 %
Technologie Tiefbauarbeiten: mit Gerät
Geräteeinsatz Tiefbau: mit mittlerem Gerät
Menge: 1007,250 m3

**2.1.2.2 Bodenersatz, Füllstoff für Versickerungsmulden liefern und einbauen Kies-Sand-Gemisch, F1-Boden (SW oder SE) schadstofffrei**
Baustoff, Erdbau: Füllstoff
Bodenbewegungsarbeiten: einbauen
Bauteil, Erdbau: zukünftige Versickerungsmulden
Bodeneinbauweise: profilgerecht
Baustoff, Erdbau: Sand der Klasse BM-0, mit < 10% Vol. Fremdbestandteilen
Anforderungen Baustoff/-gemisch: natürliche Gesteinskörnung TL Gestein
Lagerort/Lieferung Erdbaustoff: liefern
Körnung [mm] Mineralstoff: 0/2
Verwendung MEB nach EBV: Verwendung mineralischer Ersatzbaustoffe gemäß Ersatzbaustoffverordnung
Ausführungsunterlagen: ohne Angabe
Abrechnungseinheit: m3
max. Höhe [m] Bodeneinbau: 0,75
Technologie Tiefbauarbeiten: mit Gerät
Geräteeinsatz Tiefbau: mit mittlerem Gerät
Die Eignung ist nachzuweisen.
Menge: 527,250 m3

**2.1.2.3 Sand lagernd in Versickerungsmulde einbauen**
Sand lagernd in zukünftige Versickerungsmulde profilgerecht einbauen
und lagenweise verdichten,
D = bis 75 cm
Menge: 120,000 m3

**2.1.2.4 Boden Grabenprofil 1 lösen und seitlich lagern Abtrag-T über 0,40 bis 0,80 m SE**
Boden der Gräben, Grabenprofil 1,
ab Geländeoberfläche (nach Abbruch/ Oberbodenabtrag),
profilgerecht lösen und seitlich lagern,
mit senkrechten Wänden,
Breite der Sohle 1,90 m,
Aushubtiefe über 0,40 - 0,80 m,
Gefährlichkeit Abfall: nicht gefährlich
Homogenbereich 1, mit 1 Bodengruppen,
Bodengruppe 1 SE DIN 18196 (enggestufter Sand),
Tiefe oberer Horizont des Homogenbereiches von 0 m,
Tiefe unterer Horizont des Homogenbereiches bis 2 m,
Baumaßnahme der Geotechnischen Kategorie 1 DIN 4020,
- Konsistenz DIN EN ISO 14688-1 fest.
Menge: 56,000 m3

**2.1.2.5 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 16,000 m3

**2.1.2.6 Graben verfüllen und verdichten D 0,40-0,80 m Sohlen-B 1,5-2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 40-80 cm
Breitenbereich [m] Sohle: 1,90 m
Inkl. bauseits vorhandenes Trassenwarnband in den Graben einlegen!
Menge: 40,000 m3

**2.1.2.7 verdrängten Boden laden, fördern und auf Miete setzen, Förderweg bis 0,3 km**
verdrängten Boden laden, fördern und lagern auf Miete im Baustellenbereich,
Förderweg bis 0,3 km,
Menge: 16,000 m3

**2.1.2.8 Boden Grabenprofil 2 lösen und seitlich lagernd Abtrag-T über 0,55 bis 1,05 m SE**
Boden der Gräben, Grabenprofil 2,
ab Geländeoberfläche (nach Abbruch/ Oberbodenabtrag),
profilgerecht lösen und seitlich lagern
mit senkrechten Wänden,
Breite der Sohle über 2,00 m,
Aushubtiefe über 0,55 - 1,05 m,
Gefährlichkeit Abfall: nicht gefährlich
Homogenbereich 1, mit 1 Bodengruppen,
Bodengruppe 1 SE DIN 18196 (enggestufter Sand),
Tiefe oberer Horizont des Homogenbereiches von 0 m,
Tiefe unterer Horizont des Homogenbereiches bis 2 m,
Baumaßnahme der Geotechnischen Kategorie 1 DIN 4020,
- Konsistenz DIN EN ISO 14688-1 fest.
Menge: 30,000 m3

**2.1.2.9 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 8,000 m3

**2.1.2.10 Graben verfüllen und verdichten D 0,55-1,05 m Sohlen-B über 2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 55-105 cm
Breitenbereich [m] Sohle: über 2,00 m
Inkl. bauseits vorhandenes Trassenwarnband in den Graben einlegen!
Menge: 22,000 m3

**2.1.2.11 verdrängten Boden laden, fördern und auf Miete setzen, Förderweg bis 0,3 km**
verdrängten Boden laden, fördern und lagern auf Miete im Baustellenbereich,
Förderweg bis 0,3 km,
Menge: 8,000 m3

**2.1.2.12 Boden Grabenprofil 3 lösen und seitlich lagern Abtrag-T bis 0,95 m SE**
Boden der Gräben, Grabenprofil 3,
ab Geländeoberfläche (nach Abbruch/ Oberbodenabtrag),
profilgerecht lösen und seitlich lagern
mit senkrechten Wänden,
Breite der Sohle 1,10 m,
Aushubtiefe 0,95 m,
Homogenbereich 1, mit 1 Bodengruppen,
Bodengruppe 1 SE DIN 18196 (enggestufter Sand),
Tiefe oberer Horizont des Homogenbereiches von 0 m,
Tiefe unterer Horizont des Homogenbereiches bis 2 m,
Baumaßnahme der Geotechnischen Kategorie 2 DIN 4020,
- Konsistenz DIN EN ISO 14688-1 fest.
Menge: 9,000 m3

**2.1.2.13 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 4,000 m3

**2.1.2.14 Graben verfüllen und verdichten D 0,55-1,05 m Sohlen-B über 2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 95 cm
Breitenbereich [m] Sohle: 1,10 m
Inkl. bauseits vorhandenes Trassenwarnband in den Graben einlegen!
Menge: 5,000 m3

**2.1.2.15 verdrängten Boden laden, fördern und auf Miete setzen, Förderweg bis 0,3 km**
verdrängten Boden laden, fördern und lagern auf Miete im Baustellenbereich,
Förderweg bis 0,3 km,
Menge: 4,000 m3

**2.1.2.16 Boden Grabenprofil 4 lösen und seitlich lagern Abtrag T bis 0,60m SE**
Boden der Gräben, Grabenprofil 4,
ab Geländeoberfläche (nach Abbruch/ Oberbodenabtrag),
profilgerecht lösen, seitlich lagern,
mit senkrechten Wänden,
Breite der Sohle 0,75 m,
Aushubtiefe 0,6 m,
Homogenbereich 1, mit 1 Bodengruppen,
Bodengruppe 1 SE DIN 18196 (enggestufter Sand),
Tiefe oberer Horizont des Homogenbereiches von 0 m,
Tiefe unterer Horizont des Homogenbereiches bis 2 m,
Baumaßnahme der Geotechnischen Kategorie 1 DIN 4020,
- Konsistenz DIN EN ISO 14688-1 fest.
Menge: 12,000 m3

**2.1.2.17 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 6,000 m3

**2.1.2.18 Graben verfüllen und verdichten D 0,55-1,05 m Sohlen-B über 2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 60 cm
Breitenbereich [m] Sohle: 0,95 m
Inkl. bauseits vorhandenes Trassenwarnband in den Graben einlegen!
Menge: 6,000 m3

**2.1.2.19 verdrängten Boden laden, fördern und auf Miete setzen, Förderweg bis 0,3 km**
verdrängten Boden laden, fördern und lagern auf Miete im Baustellenbereich,
Förderweg bis 0,3 km,
Menge: 6,000 m3

**2.1.2.20 Boden Grabenprofil 5 lösen und seitlich, T bis 0,75 m SE**
Boden der Gräben, Grabenprofil 5,
ab Geländeoberfläche (nach Abbruch/ Oberbodenabtrag),
profilgerecht lösen, seitlich lagern,
mit senkrechten Wänden,
Breite der Sohle 0,90 m,
Aushubtiefe 0,75 m,
Homogenbereich 1, mit 1 Bodengruppen,
Bodengruppe 1 SE DIN 18196 (enggestufter Sand),
Tiefe oberer Horizont des Homogenbereiches von 0 m,
Tiefe unterer Horizont des Homogenbereiches bis 2 m,
Baumaßnahme der Geotechnischen Kategorie 1 DIN 4020,
- Konsistenz DIN EN ISO 14688-1 fest.
Menge: 18,500 m3

**2.1.2.21 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 4,500 m3

**2.1.2.22 Graben verfüllen und verdichten D 0,55-1,05 m Sohlen-B über 2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 60 cm
Breitenbereich [m] Sohle: 0,95 m
Inkl. bauseits vorhandenes Trassenwarnband in den Graben einlegen!
Menge: 14,000 m3

**2.1.2.23 verdrängten Boden laden, fördern und auf Miete setzen, Förderweg bis 0,3 km**
verdrängten Boden laden, fördern und lagern auf Miete im Baustellenbereich,
Förderweg bis 0,3 km,
Menge: 4,500 m3

**2.1.2.24 Boden Grabenprofil 6 lösen lagern T über 1,55 m bis 1,75 m SE**
Boden der Gräben, Grabenprofil 6,
ab Geländeoberfläche (nach Abbruch/ Oberbodenabtrag),
profilgerecht lösen, seitlich lagern,
mit Verbau, wird gesondert vergütet
Breite der Sohle 0,80 m,
Aushubtiefe über 1,55 m bis 1,75 m,
Homogenbereich 1, mit 1 Bodengruppen,
Bodengruppe 1 SE DIN 18196 (enggestufter Sand),
Tiefe oberer Horizont des Homogenbereiches von 0 m,
Tiefe unterer Horizont des Homogenbereiches bis 2 m,
Baumaßnahme der Geotechnischen Kategorie 2 DIN 4020,
- Konsistenz DIN EN ISO 14688-1 fest.
Menge: 63,000 m3

**2.1.2.25 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 4,000 m3

**2.1.2.26 Graben verfüllen und verdichten D 0,55-1,05 m Sohlen-B über 2m Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 60 cm
Breitenbereich [m] Sohle: 0,95 m
Inkl. bauseits vorhandenes Trassenwarnband in den Graben einlegen!
Menge: 59,000 m3

**2.1.2.27 verdrängten Boden laden, fördern und auf Miete setzen, Förderweg bis 0,3 km**
verdrängten Boden laden, fördern und lagern auf Miete im Baustellenbereich,
Förderweg bis 0,3 km,
Menge: 4,000 m3

**2.1.2.28 Boden Grabenprofil 7 lösen lagern, T 0,90 und 1,55 m SE**
Boden der Gräben, Grabenprofil 7,
ab Geländeoberfläche (nach Abbruch/ Oberbodenabtrag),
profilgerecht lösen, seitlich lagern,
mit Verbau, wird gesondert vergütet
Breite der Sohle 0,60 und 0,80 m,
Aushubtiefe 0,90 m und 1,55 m,
Homogenbereich 1, mit 1 Bodengruppen,
Bodengruppe 1 SE DIN 18196 (enggestufter Sand),
Tiefe oberer Horizont des Homogenbereiches von 0 m,
Tiefe unterer Horizont des Homogenbereiches bis 2 m,
Baumaßnahme der Geotechnischen Kategorie 2 DIN 4020,
- Konsistenz DIN EN ISO 14688-1 fest.
Menge: 51,000 m3

**2.1.2.29 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 8,000 m3

**2.1.2.30 Graben verfüllen und verdichten D 0,95 und 1,55m Sohlen-B 0,60 und 0,80 Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 95 und 155 cm
Breitenbereich [m] Sohle: 0,60 und 0,80 m
Inkl. bauseits vorhandenes Trassenwarnband in den Graben einlegen!
Menge: 43,000 m3

**2.1.2.31 verdrängten Boden laden, fördern und auf Miete setzen, Förderweg bis 0,3 km**
verdrängten Boden laden, fördern und lagern auf Miete im Baustellenbereich,
Förderweg bis 0,3 km,
Menge: 8,000 m3

**2.1.2.32 Boden Grabenprofil 8 lösen lagern, T 1,35 m SE**
Boden der Gräben, Grabenprofil 8,
ab Geländeoberfläche (nach Abbruch/ Oberbodenabtrag),
profilgerecht lösen, seitlich lagern,
mit Verbau, wird gesondert vergütet
Breite der Sohle 0,80 m,
Aushubtiefe 1,35 m,
Homogenbereich 1, mit 1 Bodengruppen,
Bodengruppe 1 SE DIN 18196 (enggestufter Sand),
Tiefe oberer Horizont des Homogenbereiches von 0 m,
Tiefe unterer Horizont des Homogenbereiches bis 2 m,
Baumaßnahme der Geotechnischen Kategorie 2 DIN 4020,
- Konsistenz DIN EN ISO 14688-1 fest.
Menge: 150,000 m3

**2.1.2.33 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 13,000 m3

**2.1.2.34 Graben verfüllen und verdichten D 0,95 und 1,55m Sohlen-B 0,60 und 0,80 Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 135 cm
Breitenbereich [m] Sohle: 0,80 m
Inkl. bauseits vorhandenes Trassenwarnband in den Graben einlegen!
Menge: 137,000 m3

**2.1.2.35 verdrängten Boden laden, fördern und auf Miete setzen, Förderweg bis 0,3 km**
verdrängten Boden laden, fördern und lagern auf Miete im Baustellenbereich,
Förderweg bis 0,3 km,
Menge: 13,000 m3

**2.1.2.36 Boden Graben Trinkwasserleitung lösen lagern, Sohlen-B 0,7m T 1,20m SE**
Boden der Gräben, Trinkwasserleitung,
ab Geländeoberfläche (nach Abbruch/ Oberbodenabtrag),
profilgerecht lösen, seitlich lagern,
mit Verbau, wird gesondert vergütet
Breite der Sohle 0,70 m,
Aushubtiefe 1,20 m,
Homogenbereich 1, mit 1 Bodengruppen,
Bodengruppe 1 SE DIN 18196 (enggestufter Sand),
Tiefe oberer Horizont des Homogenbereiches von 0 m,
Tiefe unterer Horizont des Homogenbereiches bis 2 m,
Baumaßnahme der Geotechnischen Kategorie 2 DIN 4020,
- Konsistenz DIN EN ISO 14688-1 fest.
Menge: 61,500 m3

**2.1.2.37 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 5,000 m3

**2.1.2.38 Graben verfüllen und verdichten D 1,20m Sohlen-B 0,70 Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 120 cm
Breitenbereich [m] Sohle: 70 m
Inkl. bauseits vorhandenes Trassenwarnband in den Graben einlegen!
Menge: 56,500 m3

**2.1.2.39 verdrängten Boden laden, fördern und auf Miete setzen, Förderweg bis 0,3 km**
verdrängten Boden laden, fördern und lagern auf Miete im Baustellenbereich,
Förderweg bis 0,3 km,
Menge: 5,000 m3

**2.1.2.40 Boden Graben Gartenwasserleitung lösen lagern Sohlen-B 0,6 m, T 0,8 m SE**
Boden der Gräben, Gartenwasserleitung,
ab Geländeoberfläche (nach Abbruch/ Oberbodenabtrag),
profilgerecht lösen, seitlich lagern,
mit Verbau, wird gesondert vergütet
Breite der Sohle 0,60 m,
Aushubtiefe 0,80 m,
Homogenbereich 1, mit 1 Bodengruppen,
Bodengruppe 1 SE DIN 18196 (enggestufter Sand),
Tiefe oberer Horizont des Homogenbereiches von 0 m,
Tiefe unterer Horizont des Homogenbereiches bis 2 m,
Baumaßnahme der Geotechnischen Kategorie 1 DIN 4020,
- Konsistenz DIN EN ISO 14688-1 fest.
Menge: 34,000 m3

**2.1.2.41 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 3,000 m3

**2.1.2.42 Graben verfüllen und verdichten D 0,8m Sohlen-B 0,60 Boden gelagert SE**
Arbeitsbereich Bodenarbeiten: Graben
Behinderung Erdbau/Verbau: ohne Angabe
Einbauarbeiten: verfüllen und lagenweise verdichten
Bodeneinbauweise: profilgerecht
Baustoff, Erdbau: Boden
Lagerort/Lieferung Erdbaustoff: seitlich gelagert
Anzahl Bodengruppen - bautechnische Zwecke: 1
Bodengruppe 1 - bautechnische Zwecke: SE (enggestufter Sand)
Verformungsmodul: DPr mind. 97%
Abrechnungseinheit: m3
Dickenbereich [cm] Bodeneinbauschicht: 80 cm
Breitenbereich [m] Sohle: 60 m
Inkl. bauseits vorhandenes Trassenwarnband in den Graben einlegen!
Menge: 31,000 m3

**2.1.2.43 verdrängten Boden laden, fördern und auf Miete setzen, Förderweg bis 0,3 km**
verdrängten Boden laden, fördern und lagern auf Miete im Baustellenbereich,
Förderweg bis 0,3 km,
Menge: 3,000 m3

**2.1.2.44 Boden Schächte lösen lagern, Abtrag-T 1,50m SE**
Boden der Schächte,
ab Geländeoberfläche (nach Abbruch/ Oberbodenabtrag),
profilgerecht lösen, seitlich lagern,
mit senkrechten und geböschten Wänden,
Aushubtiefe bis 1,50 m,
Homogenbereich 1, mit 1 Bodengruppen,
Bodengruppe 1 SE DIN 18196 (enggestufter Sand),
Tiefe oberer Horizont des Homogenbereiches von 0 m,
Tiefe unterer Horizont des Homogenbereiches bis 2 m,
Baumaßnahme der Geotechnischen Kategorie 1 DIN 4020,
- Konsistenz DIN EN ISO 14688-1 fest.

Mengenermittlung nach Aufmaß an der Entnahmestelle.
Menge: 10,000 m3

**2.1.2.45 Sand Bettungsschicht einbauen verdichten D 10 cm**
Einbauarbeiten: einbauen und verdichten
Einbauschicht Erdbau: Bettungsschicht nach DIN EN 1610, Bettungstyp 1
Grabenart: Graben
Behinderung Erdbau/Verbau: ohne Angabe
Bodeneinbauweise: profilgerecht
Baustoff, Erdbau: Sand
Anforderungen Baustoff/-gemisch: natürliche Gesteinskörnung TL Gestein
Lagerort/Lieferung Erdbaustoff: liefern
Körnung [mm] Mineralstoff: 0/2
Verdichtungsgrad: DPr mind. 97%
Abrechnungseinheit: m3
Dickenbereich [cm] Bodeneinbauschicht: 10 cm
Menge: 1,000 m3

**2.1.2.46 Graben/Schacht verfüllen und verdichten D 0,8m Sohlen-B 0,60 Boden gelagert SE**
Arbeitsbereich Bodenarbeiten: Schacht
Behinderung Erdbau/Verbau: ohne Angabe
Einbauarbeiten: verfüllen und lagenweise verdichten
Bodeneinbauweise: profilgerecht
Baustoff, Erdbau: Boden
Lagerort/Lieferung Erdbaustoff: seitlich gelagert
Anzahl Bodengruppen - bautechnische Zwecke: 1
Bodengruppe 1 - bautechnische Zwecke: SE (enggestufter Sand)
Verformungsmodul: DPr mind. 97%
Abrechnungseinheit: m3
Dickenbereich [cm] Bodeneinbauschicht: 150 cm
Breitenbereich [m] Sohle: 80 m
Menge: 5,000 m3

**2.1.2.47 verdrängten Boden laden, fördern und auf Miete setzen, Förderweg bis 0,3 km**
verdrängten Boden laden, fördern und lagern auf Miete im Baustellenbereich,
Förderweg bis 0,3 km,
Menge: 5,000 m3

**2.1.2.48 Boden Suchgraben lösen lagern verfüllen verdichten Sohlen-B 0,8-0,9m T bis 2m SE**
Boden für Suchgraben ab Geländeoberfläche zur Freilegung von Kabeln und Leitungen profilgerecht lösen, seitlich lagern, verfüllen, verdichten,
mit geböschten Wänden,
Sohlenbreite über 0,8 bis 0,9 m,
Aushubtiefe bis 2 m,
Homogenbereich 1, mit 1 Bodengruppen,
Bodengruppe 1 SE DIN 18196 (enggestufter Sand), ,
Tiefe oberer Horizont des Homogenbereiches von 0 m,
Tiefe unterer Horizont des Homogenbereiches bis 2 m,
Baumaßnahme der Geotechnischen Kategorie 1 DIN 4020,
- Konsistenz DIN EN ISO 14688-1 fest,
Mengenermittlung nach Aufmaß an Abtragprofilen.
Menge: 10,000 m3

**2.1.2.49 Ausschachten in Handarbeit SE**
Boden in Handarbeit ausschachten.
Diese Position kommt nur zur Anwendung, wenn kein Technikeinsatz möglich ist und wenn die Anordnung des AG vorliegt.
Homogenbereich 1, mit 1 Bodengruppen,
Bodengruppe 1 SE DIN 18196 (enggestufter Sand),
Tiefe oberer Horizont des Homogenbereiches von 0 m,
Tiefe unterer Horizont des Homogenbereiches bis 2 m,
Baumaßnahme der Geotechnischen Kategorie 1 DIN 4020,
- Konsistenz DIN EN ISO 14688-1 fest,
Mengenermittlung nach Aufmaß an Abtragprofilen.
Abtragtiefe bis 100 cm,
Mengenermittlung nach Aufmaß an der Entnahmestelle.
Menge: 10,000 m3

**2.1.2.50 Vorhandene parallel zum Leitungsgraben verlaufende Versorgungsleitungen nach den Bestimmungen der jeweiligen Versorgungsträger fachgerecht freilegen, sichern und in Betrieb halten**
Vorhandene parallel zum Leitungsgraben verlaufende Versorgungsleitungen nach den Bestimmungen der jeweiligen Versorgungsträger fachgerecht freilegen,
sichern und in Betrieb halten, einschließlich aller Nebenarbeiten.
Vorhandene Leitung = Trinkwasser.
Alle Erschwernisse, die bei der Durchführung der ausgeschriebenen Arbeiten durch die Versorgungsleitungen entstehen, sind einzukalkulieren.
Nach den Bestimmungen des entsprechenden Versorgungsträgers den alten Zustand wieder herstellen.
Leitungen mit einem Abstand kleiner 30 cm werden als 1 Stück abgerechnet.
Menge: 10,000 m

**2.1.2.51 Vorhandene kreuzende Versorgungsleitungen nach den Bestimmungen der jeweiligen Versorgungsträger fachgerecht freilegen, sichern und in Betrieb halten, einschließlich aller Nebenarbeiten.**
Vorhandene kreuzende Versorgungsleitungen nach den Bestimmungen der jeweiligen Versorgungsträger fachgerecht freilegen, sichern und in Betrieb halten,
einschließlich aller Nebenarbeiten.
Vorhandene Leitung = Trinkwasser.
Alle Erschwernisse, die bei der Durchführung der ausgeschriebenen Arbeiten durch die Versorgungsleitungen entstehen, sind einzukalkulieren.
Nach den Bestimmungen des entsprechenden Versorgungsträgers den alten Zustand wieder herstellen.
Leitungen mit einem Abstand kleiner 30 cm werden als 1 Stück abgerechnet.
Menge: 2,000 St

**2.1.2.52 Boden Straßen, Wege, Plätze (Baustraße) lösen fördern lagern 0,2km Abtrag-T 0,30-0,45m SE**
Boden für Verkehrsflächen, (nach Abbruch/ Oberbodenabtrag),
profilgerecht lösen, fördern und im Baustellenbereich auf Miete lagern, Förderweg bis 0,3 km,
Abtragtiefe 0,30-0,45m,
Homogenbereich 1, mit 1 Bodengruppen,
Bodengruppe 1 SE DIN 18196 (enggestufter Sand),
Tiefe oberer Horizont des Homogenbereiches von 0 m,
Tiefe unterer Horizont des Homogenbereiches bis 2 m,
Baumaßnahme der Geotechnischen Kategorie 1 DIN 4020,
- Konsistenz DIN EN ISO 14688-1 fest.
Mengenermittlung nach Aufmaß an Abtragprofilen.
Menge: 148,050 m3

##### 2.1.3 Verbau und Sicherung von Baugräben KG 512

**2.1.3.1 Senkrechter Normverbau Baugrube Leitungsgräben herstellen rückbauen H 1,5-2,0m, Sohlen-B 1,0-1,5m SE**
Verbau: Regelausführung Senkrechter Verbau (Senkrechter Normverbau)
Bauteil, Erdbau: Graben, Grabenprofil 6-8
Höhenbereich [m] Verbau: über 1,25 bis 1,75
Leistungsumfang Spezialtiefbauarbeiten: herstellen und rückbauen
Breitenbereich [m] Sohle: über 0,80
Anzahl Bodengruppen - bautechnische Zwecke: 1
Bodengruppe 1 - bautechnische Zwecke: SE (enggestufter Sand)
Ausführungsunterlagen: ohne Angabe
Abrechnungseinheit: m für Schnellverbau oder Verbauboxen
Menge: 210,000 m

##### 2.1.4 Wasserhaltung KG 513

**2.1.4.1 Pumpensumpf herstellen Holzverbau Grundfläche bis 2m² T bis 2m**
Bauteil, Wasserhaltung: Pumpensumpf
Arbeitsbereich Wasserhaltung: innerhalb der Baugrube (Leitungsgraben) ab Aushubsohle
Leistungsumfang Wasserhaltung: herstellen und räumen
Pumpensumpf Bauweise: nach Wahl des AN
Umhüllung/Ummantelung: nach Wahl des AN
Grundflächenbereich [m2]: bis 2
Tiefe [m] Abteufung: über 1 bis 2
Abrechnungseinheit: St
Menge: 3,000 St

**2.1.4.2 Saugrohr Stahl DN100 ein-ausbauen**
Bauteil, Entwässerung: Saugrohrleitung
Baustoff, Kanal/Leitung: Stahl
Nenndurchmesser DN kreisförmiges Rohr/Formstück: 100
Ausführung Entnahme: ohne Entnahmestelle
Leistungsumfang Wasserhaltung: ein- und ausbauen
Einbaubereich Wasserhaltungsbestandteile: Anschluss an Wasserförderanlage in Pumpensumpf
Abrechnungsregelung: nach Grundrisslinie
Ausführungsunterlagen: ohne Angabe
Abrechnungseinheit: m
Menge: 15,000 m

**2.1.4.3 Pumpe Elektromotor ein-ausbauen 60-100m3/h Förder-H bis 2m**
Wasserförderanlage: Pumpe mit Elektromotor
Leistungsumfang Wasserhaltung: ein- und ausbauen
Wasserfördermengenbereich [m3/h]: über 60 bis 100
Geodätischer Förderhöhenbereich [m]: bis 2
Einbaubereich Wasserhaltungsbestandteile: Pumpensumpf
Abrechnungseinheit: St
Menge: 1,000 St

**2.1.4.4 Pumpe Elektromotor vorhalten 60-100m3/h Förder-H bis 2m**
Wasserförderanlage: Pumpe mit Elektromotor
Leistungsumfang Wasserhaltung: vorhalten
Wasserfördermengenbereich [m3/h]: über 60 bis 100
Geodätischer Förderhöhenbereich [m]: bis 2
Einbaubereich Wasserhaltungsbestandteile: Pumpensumpf
Abrechnungseinheit: StMt
Menge: 2,000 Mt

#### 2.2 Befestigte Flächen KG 530

##### 2.2.1 Plätze, Höfe, Terrassen KG 533

**2.2.1.1 Planum Straßen, Wege, Plätze Abweichung +/-3cm Untergrund verdichten in Einzelflächen**
Planum herstellen,
in Straßen, Wegen, Plätzen
zulässige Abweichung von der Sollhöhe +/- 3 cm,
Untergrund verdichten,
Verdichtungsgrad DPr mind. 98%,
Verformungsmodul mind. EV2 45 MPa,
in Einzelflächen.
Menge: 476,000 m2

**2.2.1.2 Frostschutzschicht (FSS) ZTV SoB-StB, d=28 cm**
Frostschutzschicht (FSS) als 1. Tragschicht TL SoB-StB 20,
liefern sowie nach ZTV SoB-StB 20 und DIN 18315:2019-09 einbauen und verdichten:
Schotter-Splitt-Brechsand-Gemisch als natürliche Gesteinskörnung nach TL Gestein-StB 04/ Fassung 2018,

Verdichtungsgrad: DPr  > 100%,
Verformungsmodul: EV2 > 100 MPa,
Verhältniswert: EV2 /EV1 < 2,5,
Maximaler Feinanteil: UF3, Feinanteil 0,063mm <5,0 M.-% im eingebauten Zustand,
Körnungsgruppe: 0-45mm,

aus Baustoffgemisch für Frostschutzschicht, ohne RC-Baustoffe und industriell hergestellte Gesteinskörnungen,
Feinplanie  +/- 2 cm,
kf-Wert: > 1 x 10^-5 m/s,
Randausbildung, beidseitig je 20 cm
Schichtdicke: 28cm,

Bereich: Baustraße
Verdichtung mit vibrationsarmen Verdichtungsgeräten entsprechend DIN 4150.

Abgerechnet wird nach aufgemessener Fläche.
Menge: 476,000 m2

**2.2.1.3 Schottertragschicht (STS) ZTV SoB-StB, d=15 cm**
Schottertragschicht (STS) TL SoB-StB 20,
liefern sowie nach ZTV SoB-StB 20 und DIN 18315:2019-09 einbauen und verdichten:
Schotter-Splitt-Brechsand-Gemisch als natürliche Gesteinskörnung nach TL Gestein-StB 20,
Verdichtungsgrad: DPr > 103% (Baustraße),
Verformungsmodul: EV2 > 120 MPa (Baustraße),
Verhältniswert: EV2 /EV1 < 2,5,
Maximaler Feinanteil: UF3, Feinanteil 0,063mm <5,0 M.-% im eingebauten Zustand,
Schlagzertrümmerungswert: SZ26,
Sieblinie: Korngrößenverteilung GV, Überkornanteil OC90, Frostwiderstandsklasse F1, Durchlässigkeit ki >1,0*10^-5 m/s.
Korn- und Filterstabilität (D = Tragschicht, d = Bettung):
• D60 /D10 >= 13
• D15 /d85 <= 5
• D50 /d50 <= 25,
Körnungsgruppe: 0-32mm,
Dicke der Schottertragschicht (STS): 15cm,
aus Baustoffgemisch für Schottertragschicht, ohne RC-Baustoffe und industriell hergestellte Gesteinskörnungen,

Feinplanie  +/- 2 cm,
kf-Wert: > 5,4 x 10^-5 m/s,
Randausbildung, beidseitig je 10 cm

Bereich: Baustraße,
Verdichtung mit vibrationsarmen Verdichtungsgeräten entsprechend DIN 4150.

Abgerechnet wird nach aufgemessener Fläche.
Menge: 448,000 m2

#### 2.3 Sonstige Maßnahmen in Außenanlagen KG 590

##### 2.3.1 Baustelleneinrichtung KG 591

**2.3.1.1 Baustelle einrichten, vorhalten und räumen**
Geräte, Werkzeuge und sonstige Betriebsmittel, die zur vertragsgemäßen Durchführung der Bauleistungen erforderlich sind, auf die Baustelle bringen, bereitstellen und - soweit der Geräteeinsatz nicht gesondert berechnet wird - betriebsfertig aufstellen. Die erforderlichen festen Anlagen sind zu transportieren, aufzubauen, einzurichten und vorzuhalten.
Inkl. transportable Toilette aufstellen, vorhalten (einschl. wöchentlicher Leerung und Reinigung) und räumen.
Strom-, Wasser-, und sonstige Anschlüsse für die Baustelle, soweit erforderlich, herrichten.
Anschlussmöglichkeiten für Strom und Wasser sind vorhanden. Die Kosten für den Verbrauch trägt der AG, es erfolgt keine Umlage.
 für den Verbrauch. Anschlusskabel, Verteiler, Leitungen usw. sind Sache des AN.
Bei Bedarf Zufahrtswege zur Baustelle sowie Lagerplätze, sonstige Platzbefestigungen und Wege im Baustellenbereich anlegen.
Oberbodenarbeiten und Beseitigen des Aufwuchses für die Baustelleneinrichtung, soweit erforderlich, werden nicht gesondert vergütet.
Die Kosten für Vorhalten, Unterhalten und Betreiben der Geräte, Anlagen und Einrichtungen einschl. Mieten, Pacht, Gebühren und dergl. sind nicht in diese Pauschale, sondern in die Einheitspreise der betreffenden Teilleistungen einzurechnen.
Die Sicherung, Beleuchtung und Beschilderung des unmittelbaren Baustellenbereiches ist vorschriftsmäßig vorzunehmen; sie wird nicht gesondert vergütet.
Vor dem Arbeitsbeginn ist ein Baustelleneinrichtungsplan mit detaillierten Angaben  über Einrichtungen, Lagerplätze etc. und deren Sicherung dem AG zur Abstimmung vorzulegen.
Baustelle von allen Geräten, Anlagen, Einrichtungen und dergleichen räumen. Benutzte Flächen und Wege entsprechend dem ursprünglichen Zustand gemäß herrichten.
Verunreinigungen beseitigen.
Abgerechnet werden nach Einrichtung 50 % und nach Räumung 50 %.
Einrichten, Vorhalten der Baustelleneinrichtung und Räumen der Baustelle gilt für sämtliche in der Leistungsbeschreibung aufgeführten Leistungen.
Menge: 1,000 Psch

**2.3.1.2 Bauzaun, Stahlrahmen (mobil), h=2,0 m**
Bauzaun aus mobilen Stahlrahmenelementen,
Zaunhöhe 2,0 m, einschließlich sämtlicher Verbindungen, Kupplungen, etc., auf Betonsockel aufstellen, sichern, unterhalten.
Im erforderlichen Umfang während der gesamten Bauzeit vorhalten, inkl. mehrmaliges Umsetzen des Bauzauns im Baustellenbereich.
Abbau des Bauzaunes nach Abschluss der Bauarbeiten.
Menge: 100,000 m

**2.3.1.3 Behelfsüberfahrt/Gehwegüberfahrt, 16,7kN/m2 L 2-4m B 3,75-5m und Schutz der Straßenkante, Grabenstraße 33 aus Asphaltbeton herstellen, vorhalten**
Baustelle/Baustelleneinrichtung: Behelfsüberfahrt
Bauteil, Behelfsüberfahrt: Gehweg
Belastung: Verkehrslast 16,7 kN/m2
Nutzung behelfsmäßige Straße/Behelfsbrücke: nichtöffentlicher Verkehr
Längenbereich [m] Behelfsüberfahrt: über 2 bis 4
Breitenbereich [m] behelfsmäßige Straße: über 3,75 bis 5
Baustoff, Abdeckung: Asphaltbeton auf Trennlage
Leistungsumfang Baustelleneinrichtung: herstellen
Abrechnungseinheit: m2
Menge: 20,000 m2

**2.3.1.4 Stahlplatten für den Schutz der Baumwurzeln und erdverlegten Leitungen**
Stahlplatten für den Schutz der Baumwurzeln und erdverlegten Leitungen liefern
Baustelle/Baustelleneinrichtung: Behelfsüberfahrt
Bauteil, Behelfsüberfahrt: Leitungen und Baumwurzeln
Belastung: Verkehrslast 16,7 kN/m2
Nutzung behelfsmäßige Straße/Behelfsbrücke: nichtöffentlicher Verkehr
Längenbereich [m] Behelfsüberfahrt: über 18 bis 20
Breitenbereich [m] behelfsmäßige Straße: bis 3
Baustoff, Abdeckung: vorgefertigte Stahlbetonplatten
Leistungsumfang Baustelleneinrichtung: herstellen, sichern, unterhalten, umsetzen und räumen
Abrechnungseinheit: m2
Menge: 240,000 m2

**2.3.1.5 provisorische Schottertragschicht (STS) ZTV SoB-StB, d=15 cm**
Schottertragschicht (STS) TL SoB-StB 20 als provisorische Wegeführung (Fluchtweg während der Bauausführung liefern sowie nach ZTV SoB-StB 20 und DIN 18315:2019-09 einbauen, verdichten und vorhalten:
Schotter-Splitt-Brechsand-Gemisch als natürliche Gesteinskörnung nach TL Gestein-StB 20
Verdichtungsgrad: DPr > 100% (Gehweg, Eingangsbereiche),
Verformungsmodul: EV2 > 80 MPa (Gehweg, Eingangsbereiche),
Verhältniswert: EV2 /EV1 < 2,5,
Maximaler Feinanteil: UF3, Feinanteil 0,063mm <5,0 M.-% im eingebauten Zustand,
Schlagzertrümmerungswert: SZ26,
Sieblinie: Korngrößenverteilung GV, Überkornanteil OC90, Frostwiderstandsklasse F1, Durchlässigkeit ki >1,0*10^-5 m/s.
Korn- und Filterstabilität (D = Tragschicht, d = Bettung):
• D60 /D10 >= 13
• D15 /d85 <= 5
• D50 /d50 <= 25,
Körnungsgruppe: 0-32mm,
Dicke der Schottertragschicht (STS): 15cm,
aus Baustoffgemisch für Schottertragschicht, ohne RC-Baustoffe und industriell hergestellte Gesteinskörnungen,

Feinplanie  +/- 2 cm,
kf-Wert: > 5,4 x 10^-5 m/s,

Bereich: 2m breiter Korridor am MGH als Fluchtweg für Jugendclub und MGH
Verdichtung mit vibrationsarmen Verdichtungsgeräten entsprechend DIN 4150.

Abgerechnet wird nach aufgemessener Fläche.

Hinweis:
Die provisorische Entwässerung der Regenfallrohre (Dränagerohre) ist in die Tragschicht mit einzubinden.
Menge: 115,000 m2

##### 2.3.2 Kontrollprüfungen KG 597

**2.3.2.1 Rammsondierung gem. DIN EN ISO 22476-2:2012-03 in der Leitungsgrabentrasse**
Rammsondierung gem. DIN EN ISO 22476-2:2012-03
Leichte Rammsonde (DPL)
- Künzelstabversuch -
Im Bereich der Leitungsgrabentrasse.
Einschließlich Gestellung und Vorhaltung der Geräte sowie aller Hilfskräfte.
Der AG legt die Prüfstellen fest.
Vor der Verdichtungsprüfung ist dem AG Ort und Zeitpunkt bekannt zu geben.
Die Prüfung kann nur dann anerkannt werden, wenn der AG (vertreten durch die Bauleitung) sich vor Ort befindet und die Prüfungsergebnisse nach Beendigung dem AG übergeben werden.
Bei Unterschreitung der geforderten Werte erfolgt in der Regel ein Rückbau.
Vergütet werden nur die Prüfversuche, bei denen die geforderten Werte erreicht wurden.
Übergabe der Dokumentation.
Menge: 3,000 St

**2.3.2.2 Kontrollprüfung ZTV SoB-StB Tragschicht Proctordichte**
Kontrollprüfung ZTV SoB-StB 20,
auf besondere Anordnung des AG,
für Tragschicht ohne Bindemittel,
Prüfung für Proctordichte,
einschl. versandfertiger Verpackung der Proben,
von einem anerkannten, unabhängigen Prüfinstitut durchführen lassen, inkl. Ergebnisbericht.
Menge: 1,000 St

**2.3.2.3 Kontrollprüfung ZTV SoB-StB Verformungsmodul Erdplanum/ Unterbau, statischer Plattendruckversuch nach DIN 18134**
Kontrollprüfung ZTV SoB-StB 20,
auf besondere Anordnung des AG,
für Verformungsmodul,
Plattendruckversuch nach DIN 18134 mit der Lastplatte von 300 mm Durchmesser,
auf dem Erdplanum/ Unterbau,
einschließlich Gestellung aller Geräte und Gegengewicht (Baumaschinen).
Durchführung durch unabhängigen Gutachter, nach Zustimmung AG.
Menge: 3,000 St

**2.3.2.4 Kontrollprüfung ZTV SoB-StB Verformungsmodul Tragschicht, statischer Plattendruckversuch nach DIN 18134**
Kontrollprüfung ZTV SoB-StB 20,
auf besondere Anordnung des AG,
für Verformungsmodul,
Plattendruckversuch nach DIN 18134 mit der Lastplatte von 300 mm Durchmesser,
auf der Frostschutz-, oder Schotter-Tragschicht,
einschließlich Gestellung aller Geräte und Gegengewicht (Baumaschinen).
Durchführung durch unabhängigen Gutachter, nach Zustimmung AG.
Menge: 3,000 St

##### 2.3.3 Materialentsorgung KG 596

*Hinweis: Hinweise zur Entsorgung*
ENTSORGUNG GEFÄHRLICHER ABFÄLLE: Die Entsorgung
gefährlicher Abfälle erfolgt in Absprache mit dem AG durch den
AN. Das elektronische Nachweisverfahren (eANV) gemäß
NachwV ist anzuwenden. Abfallbegleit- und Übernahmescheine
für nachweispflichtige Abfälle sind vom externen
Abfallbevollmächtigten des AG zu erstellen. Der
Abfallbevollmächtigte ist mind. 2 Tage vorab zu
benachrichtigen. Die Deklaration aller Abfälle erfolgt durch den
externen Abfallbevollmächtigten des AG. Transport in
abschließbare Deckelcontainer. Sämtliche
Entsorgungsgebühren trägt der AN.

ENTSORGUNG NICHT GEFÄHRLICHER ABFÄLLE: Getrennte
Sammlung gemäß GewAbfV, Mischabfälle (AVV 170107 und
170904) sind konsequent zu vermeiden. Die verpflichtende
Dokumentation ist Sache des AN. ALLGEMEIN:
Mengenermittlung und Abrechnung nach Abtragsprofilen und Wiegeschein. AN
muss Transportgenehmigung gemäß Paragraphen 53, 54
KrWG vorlegen.

*Hinweis: Ungefährliche Abfälle*
Folgende Positionen betreffen nicht gefährliche Abfälle gemäß
AVV (ohne Sternchen).

**2.3.3.1 Abfall nicht gefährlich AVV170504 nicht schadstoffbelastet (BMF 1 und 2) Haufwerksbeprobung LKW AN transp. entsorgen Vergüt.Entsorg. AN**
Bau- und Abbruchabfälle, Boden, Steine und Baggergut,
nicht gefährlich, Abfallschlüssel nach AVV (Abfallverzeichnis-Verordnung) 170504 Boden/Stein,
nicht schadstoffbelastet, Zuordnung nach Haufwerksbeprobung, gemäß Analyse durch Abfallbevollmächtigen, auf Baustelle lagernd, laden, mit LKW des AN transportieren, entsorgen, max. Gesamtgewicht ohne Beschränkung, zum zugelassenem Lager oder zur Anlage nach Wahl des AN,
Anlage (Bezeichnung/Ort) '....................................................' vom Bieter einzutragen,
Vergütung der Entsorgung übernimmt AN.
Mengenermittlung nach Abtragsprofilen und Wiegekarte.
Menge: 1000,000 t

**2.3.3.2 Abfall nicht gefährlich AVV170504 schadstoffbelastet (BMF3) Haufwerksbeprobung LKW AN transp. entsorgen Vergüt.Entsorg. AN**
Bau- und Abbruchabfälle, Boden, Steine und Baggergut,
nicht gefährlich, Abfallschlüssel nach AVV (Abfallverzeichnis-Verordnung) 170504 Boden/Stein, schadstoffbelastet gemäß Analyse durch Abfallbevollmächtigen, Zuordnung nach Haufwerksbeprobung, gemäß Analyse,
auf Baustelle lagernd, laden, mit LKW des AN transportieren, entsorgen, max. Gesamtgewicht ohne Beschränkung, zum zugelassenem Lager oder zur Anlage nach Wahl des AN,
Anlage (Bezeichnung/Ort) '....................................................' vom Bieter einzutragen,
Vergütung der Entsorgung übernimmt AN,
Mengenermittlung nach Abtragsprofilen und Wiegekarte.
Menge: 2005,000 t

**2.3.3.3 Abfall nicht gefährlich AVV170101 schadstoffbelastet Haufwerksbeprobung LKW AN transp. entsorgen Vergüt.Entsorg. AN**
Bau- und Abbruchabfälle, Beton, Ziegel, Fliesen und Keramik,
nicht gefährlich, Abfallschlüssel nach AVV (Abfallverzeichnis-Verordnung) 170101 Beton, schadstoffbelastet gemäß Analyse durch Abfallbevollmächtigen, Zuordnung nach Haufwerksbeprobung, gemäß Analyse,
auf Baustelle lagernd, laden, mit LKW des AN transportieren, entsorgen, max. Gesamtgewicht ohne Beschränkung, zum zugelassenem Lager oder zur Anlage nach Wahl des AN,
Anlage (Bezeichnung/Ort) '....................................................' vom Bieter einzutragen,
Vergütung der Entsorgung übernimmt AN,
Mengenermittlung nach Abtragsprofilen und Wiegekarte.
Menge: 156,000 t

**2.3.3.4 Abfall nicht gefährlich AVV17 03 02 Bitumengemische mit Ausnahme derjenigen, die unter 17 03 01 fallen LKW AN transp. entsorgen Vergüt.Entsorg. AN**
Aufbruch aus Verkehrsflächen, gemäß Entsorgungskonzept BB1988-2
bitumenhaltige Decke, nicht gefährlich (asbest- und PAK-frei lt. Labor), Abfallschlüssel nach AVV (Abfallverzeichnis-Verordnung):
17 03 02 Bitumengemische mit Ausnahme derjenigen, die unter 17 03 01 fallen
 nicht schadstoffbelastet gemäß Analyse durch Abfallbevollmächtigen, Zuordnung nach Haufwerksbeprobung, gemäß Analyse,
auf Baustelle lagernd, laden, mit LKW des AN transportieren, entsorgen, max. Gesamtgewicht ohne Beschränkung, zum zugelassenem Lager oder zur Anlage nach Wahl des AN,
Anlage (Bezeichnung/Ort) '....................................................' vom Bieter einzutragen,
Vergütung der Entsorgung übernimmt AN,
Mengenermittlung nach Abtragsprofilen und Wiegekarte.
Menge: 356,000 t

**2.3.3.5 Abfall nicht gefährlich AVV170904 schadstoffbelastet LKW AN transp. entsorgen Vergüt.Entsorg. AN**
Sonstige Bau- und Abbruchabfälle,
nicht gefährlich, Abfallschlüssel nach AVV (Abfallverzeichnis-Verordnung) 170904 gemischte Bau- und Abbruchabfälle, schadstoffbelastet gemäß Analyse durch Abfallbevollmächtigen, auf Baustelle lagernd, laden, mit LKW des AN transportieren, entsorgen, max. Gesamtgewicht ohne Beschränkung, zum zugelassenem Lager oder zur Anlage nach Wahl des AN,
Anlage (Bezeichnung/Ort) '....................................................' vom Bieter einzutragen,
Vergütung der Entsorgung übernimmt AN, Mengenermittlung nach Abtragsprofilen und Wiegekarte.
Menge: 160,000 t

**2.3.3.6 Abfall nicht gefährlich AVV170405 nicht schadstoffbelastet LKW AN transp. entsorgen Vergüt.Entsorg. AN**
Eisen und Stahl,
nicht gefährlich, Abfallschlüssel nach AVV (Abfallverzeichnis-Verordnung) 170904 gemischte Bau- und Abbruchabfälle, nicht schadstoffbelastet gemäß Analyse durch Abfallbevollmächtigen, auf Baustelle lagernd, laden, mit LKW des AN transportieren, entsorgen, max. Gesamtgewicht ohne Beschränkung, zum zugelassenem Lager oder zur Anlage nach Wahl des AN,
Anlage (Bezeichnung/Ort) '....................................................' vom Bieter einzutragen,
Vergütung der Entsorgung übernimmt AN, Mengenermittlung nach Abtragsprofilen und Wiegekarte.
Menge: 1,000 t

*Hinweis: Gefährliche Abfälle*
Folgende Positionen betreffen gefährliche Abfälle gemäß AVV
(mit Sternchen *). Entsorgungsnachweis gemäß NachwV
erforderlich. Sammelentsorgungsnachweis (SN) nur für
Kleinmengen unter 20 t je Erzeugernummer und
Abfallschlüssel.

**2.3.3.7 Abfall gefährlich AVV170204* AIV Holz Altholzkategorie A IV LKW AN transp. entsorgen Vergüt.Entsorg. AN**
Glas, Kunststoff und Holz, die gefährliche Stoffe enthalten oder
durch gefährliche Stoffe verunreinigt sind. AVV 170204*,
Altholzkategorie A IV.
Spielgeräte, Hochbeete und Holzterrassen Außenflächen.
Thermische Verwertung in zugelassener Anlage. Material auf Baustelle lagernd, in
Container laden, mit LKW des AN transportieren, entsorgen, max. Gesamtgewicht ohne Beschränkung, zum zugelassenem Lager oder zur Anlage nach Wahl des AN,
Anlage (Bezeichnung/Ort) '....................................................' vom Bieter einzutragen,
Vergütung der Entsorgung übernimmt AN, Mengenermittlung nach Wiegekarte.
Entsorgungsnachweis (SN) erforderlich.
Menge: 15,000 t

##### 2.3.4 Sonstige Maßnahmen für Außenanlagen, sonstiges KG 599

**2.3.4.1 Grund- und Detailabsteckung**
Folgende Bauvermessungsleistungen durch einen Vermesser gemäß ZTV Verm 01 ausführen lassen:

Grund- und Detailabsteckung
Grund- und Detailabsteckung des kompletten Ausbaubereiches während der Ausführung für Höhenfestpunkte, Wege, sonstige befestigte Flächen, Grünflächen, Einbauten, feste Ausstattungselemente, Leitungstrassen, Entwässerungsanlagen, Nebenflächen, etc..
Pos. umfasst die Absteckarbeiten für alle Titel der Leistungsbeschreibung im Verlauf der gesamten Bauzeit.
Gesamtfläche höhen- und flächenmäßig nach Ausführungsplänen und Weisung der Bauleitung abstecken. Einschließlich Gestellung sämtlicher Meßgeräte, Absteckpflöcke, Lehren und sonstiger Hilfsmittel.
Die Leistungsposition umfasst die Absteckarbeiten während der gesamten Bauzeit, einschließlich der während der Arbeiten anfallenden Veränderungen.
Menge: 1,000 St

**2.3.4.2 Bestandsvermessung zur Schlussrechnung**
Folgende Bauvermessungsleistungen durch einen öffentlich bestellten Vermesser ausführen lassen:

Bestandszeichnung für komplette Bauleistungen, inkl. Versorgungsleitungen und Leitungen, anfertigen und zur technischen Abnahme wie folgt vorlegen:
Art des Planes:  Bestands-Lageplan in Farbe
Maßstab:  1 : 200
Der Lageplan hat folgendes zu beinhalten:
1)  Befestigte Flächen nach Belägen
2)  Einfriedungen/ Zäune (Bauzaun) (Art, Länge, Höhe)
3)  Versorgungsleitungen, Abwasser, Trinkwasser, Gartenwasser, Fernwärme (Rohrmaterial, Durchmesser Rohre, Haltungslängen, Fließrichtung und Gefälle, Einmessung und Darstellung der senkrechten Abläufe und Schächte mit Tiefenlage etc.)
4)  Leitungen / Kabel (Art, Länge)
5)  angrenzender Bestand (Bäume, Gebäude, Flächen)
6)  Bemaßung
7)  umfangreiche Beschriftung der erbrachten Leistungen
8)  wichtige Höhen für die erbrachten Leistungen (Schotterflächen, OK Versickerungsmulde und Leitungsgräben) auf DHHN 92 bezogen.

Analoge (3-fach) und digitale (dwg, pdf) Übergabe der Vermessung im Koordinatensystem ETRS 89.

Die Bestandsvermessung bildet die Grundlage für die Mengen- und Massenermittlung der Schlussrechnung!

Öffentlich bestellter Vermessungsingenieur (Name/Ort)

'....................................................' vom Bieter einzutragen,
Menge: 1,000 St

**2.3.4.3 Schlussdokumentation zusammenstellen**
Vom AN ist eine Schlussdokumentation anzufertigen und vor der Abnahme der Leistungen an den AG zu übergeben. Die Schlussdokumentation 2-fach, in Ordnern mit Register und Inhaltsverzeichnis zusammenstellen.
Die Schlussdokumentation enthält jeweils folgende Unterlagen:
1. Bestandsdokumentation
2. Protokolle der Rapporte
3. Auftragsleistungsverzeichnis
4. Bestandszeichnungen
5. Verdichtungsnachweise (Eigenüberwachung -Proctor, Plattendruck, dyn. Fallgewicht incl. Auswertung) ggf. zzgl. der vom AG geforderten Kontrollprüfungen.
6. Zertifikate und Eignungsprüfungen aller eingebauten Materialien und Stoffe
7. Lieferscheinnachweise, Entsorgungsnachweise einschl. Übernahme-, Wiegekarten, Zuweisungsbescheide usw. nach AVV-Nummern
8. Abnahmeprotokolle
9. Bautagesberichte
10. Schlussrechnung mit Aufmaßunterlagen.
11. Herstellererklärung
12. Massendokumentation
13. Stundennachweise
14. Fotodokumentation.
Menge: 1,000 Psch
